# Muster-Leistungsbeschreibung
Leistungsbeschreibung (GAEB 90, DA81)
Währung: EUR

## Ziegelgefach verputzt
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Hinweise Regelwerke WTA**
Bei der Ausführung der Arbeiten sind insbesondere
 die Regelwerke der WTA (Wissenschaftlich-Technische
 Arbeitsgemeinschaft für Bauwerkserhaltung und
 Denkmalpflege e.V.)
Referat 8 "Fachwerkinstandsetzung" zu beachten.
Einheit: m2

**00001.0002 Schadhaften Altputz entfernen**
Schadhaften, gerissenen und/oder hohlliegenden
Altputz rückstandsfrei entfernen.
Schadhafte, nicht tragfähige Fugen mind. 2,0 cm
tief ausräumen.
Flächen trocken reinigen.
Anfallenden Bauschutt in Container verladen
und gemäß den
örtlichen Bestimmungen entsorgen.
Einheit: m2

**00001.0003 Freilegen von Fugen bis in eine Tiefe von 2 cm**
*** Bedarfsposition ohne GB
Freilegen von Fugen im Ziegelmauerwerk.
Ausräumen von morbidem Fugenmaterial ohne
Beschädigung der Fugenflanken bis in eine Tiefe von
ca. 2 cm. Anschließend die Fugen durch ausblasen mit
Druckluft säubern.

Das ausgeräumte Material geht in den Besitz des AN
über und ist gemäß den örtlichen Bestimmungen sach-
und fachgerecht zu entsorgen.
Einheit: m2

**00001.0004 Zerstörte Steine austauschen**
*** Bedarfsposition ohne GB
Zerstörte Steine im Mauerwerksgefach ausstemmen.
Einbauen von Steinen gleicher Art und Güte gemäß dem
ungeschädigten Originalmaterial.
Einheit: St

**00001.0005 Vorspritzmörtel netzförmig auf saugenden Untergründen (SP Prep)**
Haftbrücke aus mineralischem Vorspritzmörtel
auf den vorbereiteten, saugfähigen Untergrund
(Mauerwerk)
für nachfolgenden Verputz netzförmig
(Deckungsfläche 50-70 % deckend)
mit max. 5 mm Schichtdicke aufbringen.

Produkt: Remmers SP Prep
oder glw.

Eigenschaften:
hoher Sulfatwiderstand
niedrig wirksamer Alkaligehalt (SR/NA)

Produktkenndaten.
Schüttdichte Ca. 1,7 kg/dm³
Wasserdampfdurchlässigkeit µ = 15
Wassereindringtiefe Nach 1 h > 5 mm
Brandverhalten Klasse A1
Druckfestigkeit (28 d) CS IV (> 6,0 N/mm²)
Fremdüberwachung GG-Cert + WTA

Angebotenes Produkt:______________

Verbrauch:
ca. 3-4 kg/m² Remmers SP Prep <0400>
Einheit: m2

**00001.0006 Verputz von Gefachen aus Ziegelmauerwerk**
Verputz der Ziegelgefache mit einem
hydraulisch und carbonatisch
erhärtenden, rein mineralischen Putzmörtel

Putzdicke:__________mm

Produkt: Remmers Fachwerkmörtel
oder glw.

Eigenschaften:
Austrocknungsfördernd
Als Ausfachungsmörtel einlagige Auftragsdicke 30 - 80
mm
Als Putzmörtel einlagige Auftragsdicke 10 - 30 mm

Produktkenndaten:
Schüttdichte Ca. 0,7 kg/dm³
Wasserdampfdiffusionswiderstand µ < 12
Wärmeleitfähigkeit ? Ca. 0,2 W/(m*K)
Brandverhalten ( DIN EN 998-1) Klasse A1
Druckfestigkeit (28 d) CS II (i.M. 3,0 N/mm²)
Dyn. E-Modul Ca. 6.000 N/mm²
Farbe Grau
Größtkorn Ca. 2,5 mm
Kap. Wasseraufnahme w24 > 1 bis < 3 kg/m²

Angebotenes Produkt:
____________________

Verbrauch:
ca.: 7,0 kg/m² bei 10 mm Schichtdicke Remmers
Fachwerkmörtel <0505>
Einheit: m2

**00001.0007 Farbfasssung auf Putzgefachen (Color CL Historic)**
Farbbeschichtung auf Putzgefachen
mit einer modifizierten Kalkfarbe.

Für die verbesserung der Witterungsbeständigeit im
Außenbereich
wird der Kalkfarbe 3% einer wässrigen
Polymerdispersion
zugegeben.

Anzahl Arbeitsgänge:_____

Produkte:
- Remmers Color CL Historic
- Remmer ZM FH[basic]
oder glw.

Eigenschaften Kalkfarbe:
Kapillaraktiv
Hoch wasserdampdiffusionsfähig
Hohes Deckvermögen
Frei von organischen Bindemittelzusätzen
Lösemittel- und weichmacherfrei
Frei von Konservierungsmittel
Mineralwasserbasiert
Titandioxidfrei
Allergikerfreundlich
Natürlich antiseptisch
Spannungsarm
Hohes Haftvermögen

Produktkenndaten im Anlieferungszustand:
Bindemittel Dispergiertes Weißkalkhydrat
Dichte (20 °C) 1,54 g/cm³
Viskosität 3500 mPa·s
pH-Wert > 11

Produktkenndaten im ausreagierten Zustand:
Wasserdampfdurchlässigkeit (DIN 52615): sd < 0,01 m
Wasseraufnahmekoeffizient (DIN 52617):
Untergrundabhängig
Glanzgrad Tuchmatt

Produktkenndaten Polymerdispersion:
Haftscherfestigkeit Bis 4 N/mm²
Dichte (20 °C) Ca. 1,08 g/cm³
Polymergehalt Ca. 30 %
pH-Wert Ca. 9,0

Angebotene Produkte:
______________
______________

Verbrauch:
Ca. 0,2 - 0,25 kg/m² je nach Untergrund und
Arbeitsgang Remmers Color CL Historic <6569>
2 Arbeitsgänge erforderlich.
als Zusatz 3% zu Remmers Color CL Historic
6 - 7,5 g/m² Remmers ZM HF[basic] <0220>
Einheit: m2
